# MSP 16
Angebotsaufforderung (GAEB DA XML 3.3, DA83)
Beschreibung: Oberbauverstärkung FS Karsbach - B27
Währung: EUR
Eröffnung: 15.06.2026 09:30:00
Abgabeort: Online
Ausführungsbeginn: 14.09.2026
Ausführungsende: 30.10.2026
Auftraggeber: Landratsamt Main-Spessart; Vergabenummer: 2026-TB06
Erstellt mit: Build 6.1.2509.15, ARCHITEXT Pallas®, 21.05.2026

## 2026-TB06 Oberbauverstärkung FS Karsbach - B27
Datum: 18.12.2025

### Abschnitt 1 MSP 16 DV FS Karsbach - B27

#### Unterabschnitt 1.1 Baustelleneinrichtung

**1.1.10 Baustelle einrichten Dies.LV-Abschn. Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch

**1.1.20 Baustelle räumen Dies. LV-Abschn.**
*** Pauschalposition
StL-Nr. 1910111202
Baustelle von allen Geräten, Anlagen, Einrichtungen und
dgl. räumen. Benutzte Flächen und Wege entsprechend dem
ursprünglichen Zustand herrichten. Soweit nicht für
bestimmte Leistungen für das Räumen der Baustelle gesonderte Positionen im Leistungsverzeichnis enthalten
sind, gilt die Pauschale
für alle Leistungen dieses Abschnittes des Leistungsverzeichnisses.
Menge: 1,000 Psch

**1.1.30 Vermessungsarbeiten für Absteckung**
*** Pauschalposition
StL-Nr. 2290193199
Vermessungsarbeiten für die Absteckung von Bauteilen
nach Unterlagen des AG einschließlich aller Geräte-
und Personalkosten durchführen.
Bauteil(e) '- Rinnen
- Borde an Parkplätzen
- Fahrbahnränder im Einmündungsbereich zur B27 auf ca. 30 m'
Menge: 1,000 Psch

#### Unterabschnitt 1.2 Verkehrssicherung

**1.2.10 Verkehrssich. läng. Dauer aufbauen Arb.st.u. Uml.str VZ-Plan des AG Geb.ü.200b.300Eu.**
*** Pauschalposition
StL-Nr. 2110510531000005
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Anfallende Gebühren für verkehrsrechtliche Anordnung
über 200,00 Euro bis 300,00 Euro.
Menge: 1,000 Psch

**1.2.20 Verkehrssich. läng. Dauer vorhalten wie Vorposition**
StL-Nr. 2110511010
Verkehrssicherung längerer Dauer vorhalten, warten, instand setzen und betreiben. Vorübergehende Verkehrssicherungsmaßnahmen durchführen. Die Kontrolle der Verkehrssicherung wird gesondert vergütet.
Verkehrssicherung wie in Vorposition beschrieben.
Menge: 15,000 d

**1.2.30 Verkehrssich. läng. Dauer abbauen**
*** Pauschalposition
StL-Nr. 211051200000
Verkehrssicherung an Arbeitsstellen längerer Dauer abbauen. Vorübergehende Verkehrssicherungsmaßnahmen
durchführen. Vorübergehende Markierung entfernen,
transportable Lichtsignalanlage, bauliches Leitelement,
mobile Stauwarnanlage, LED-Anzeigetafel und transportable Schutzeinrichtung abbauen werden gesondert
vergütet.
Menge: 1,000 Psch

**1.2.40 Kontrolle d. Verkehrss. an Arb.st. einmal täglich schrift.Dokument**
StL-Nr. 2110590511
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Schriftliche Dokumentation der Kontrolle nach Unterlagen des AG.
Menge: 15,000 d

**1.2.50 Kontrolle d. Verkehrss. a. Uml.str. einmal täglich schriftl.Dokument**
StL-Nr. 2110591011
Kontrolle der temporären Verkehrsschilder, vorübergehenden Markierungen, transportablen Lichtsignalanlagen,
baulichen Leitelemente und transportablen Schutzeinrichtungen auf Umleitungsstrecke gemäß ZTV-SA durchführen. Die Kontrolle ist unmittelbar nach deren Durchführung zu erfassen und zu dokumentieren. Arbeits- und
Hilfsmittel sind vom AN zu stellen und dem AG jederzeit
zugänglich zu machen.
Kontrolle einmal täglich.
Schriftliche Dokumentation der Kontrolle nach Unterlagen des AG.
Menge: 15,000 d

#### Unterabschnitt 1.3 Entwässerung

**1.3.10 Leitungsgraben herstellen eing. verd. Boden Tiefe bis 1,25 m Rohr bis DN 150 Verfüllboden ges. m.gefährl.Inhalt**
StL-Nr. 2110820611103590
Leitungsgraben profilgerecht herstellen. Straßenaufbruch wird gesondert vergütet.
In eingebautem und verdichteten Boden.
Grabentiefe bis 1,25 m.
Breite der Grabensohle für Rohr bis DN 150.
Aushub wird zum Verfüllen nicht verwendet. Verfüllen
des Grabens nach Verlegen der Leitung wird gesondert
vergütet.
Boden bzw. Fels mit gefährlichen Inhaltsstoffen. Be-
schreibung nach Unterlagen des AG.
Zum Verfüllen nicht verwendeten Aushub 'zwischenlagern'
Menge: 15 m3

**1.3.20 Entwässerungsrohrleitung verfüllen. DN ü. 250 - 500 FließBn.m.Quellz. Füll. bis 50 v.H. Räumg. verwerten**
StL-Nr. 22110306310301
Entwässerungsrohrleitung verfüllen. Rohrleitung an den
Enden abdichten.
Rohr DN/ID über 250 bis 500.
Baustoff = fließfähiger Beton mit Quellzusatz.
Verschmutzung bis 50 v.H. der Profilhöhe.
Räumgut nach Wahl des AN verwerten.
Menge: 10,000 m

**1.3.30 Entwässerungsrohrleitung abbrechen Rohr DN ü.250-500 Kunststoff-Rohr Bettung abbrechen Tiefe bis 1,25 m Ausb. verwerten**
StL-Nr. 22110304241101
Entwässerungsrohrleitung abbrechen. Entwässerungsrohrleitung liegt bis Oberkante Rohr frei. Erdarbeiten in
der verbliebenen Leitungszone ausführen. Offene Wasserhaltung bis zu einer Pumpenleistung von 10 m3 Fördermenge und 5,00 m Förderhöhe je Stunde und Haltung ausführen. Das Ausbauen von Schächten wird gesondert vergütet.
Rohr DN/ID über 250 bis 500.
Rohr aus Kunststoff.
Bettung aus Beton bis 20 cm Dicke abbrechen.
Fließsohlentiefe bis 1,25 m.
Ausbaustoffe nach Wahl des AN verwerten.
Menge: 10,000 m

**1.3.40 Anschlussleitung herstellen Rohr DN 150 PE-HD-Rohr Rohrverb.Wahl AN Bettung Typ 1 Tiefe bis 1,25 m Überdeckg.bis 1 m Ringst. Kl.SN 8**
StL-Nr. 2211031421111102
Anschlussleitung zum Schacht bzw. zur Sammelrohrleitung
nach statischen und konstruktiven Erfordernissen herstellen. Anschluss an Schacht bzw. Sammelrohrleitung
sowie Formstücke werden gesondert vergütet.
Rohr DN/ID 150.
Rohr aus PE-HD.
Rohrverbindung nach Wahl des AN.
Bettung nach DIN EN 1610, Typ 1.
Fließsohlentiefe bis 1,25 m.
Überdeckungshöhe bis 1,00 m.
Ringsteifigkeit SN 8 nach DIN EN ISO 9969.
Menge: 20 m

**1.3.50 Leitungszone verfüllen Boden liefern Rohr DN 150**
StL-Nr. 221103430102
Boden in Leitungszone über Bettung einbauen und verdichten.
Boden des AN.
Rohr DN/ID 150.
Menge: 20 m

**1.3.60 Straßenablauf ausbauen Betonfertigteile Tiefe bis 1,25 m StrA in bef. Fl. Ausbau verwerten**
StL-Nr. 22110505112001
Straßenablauf einschließlich Aufsatz ausbauen. An-
schlussleitungen, die bestehen bleiben, soweit erforderlich abdichten. Das Ausbauen von Rohrleitungen wird
gesondert vergütet.
Straßenablauf aus Betonfertigteilen, vollständig ausbauen.
Ausbautiefe ab OK Aufsatz bis 1,25 m.
Straßenablauf liegt in befestigter Fläche. Aufbruch und
Erdarbeiten ausführen.
Sämtliche Ausbaustoffe verwerten nach Wahl des AN.
Menge: 1,000 St

**1.3.70 Straßenablauf einbauen mit Erdarb. Boden Form 1a Schaft Form 5b Aufl-Ring 10a Aufl. C 8/10,10cm Tiefe bis 1,25 m Boden Unterl. AG**
StL-Nr. 2211051611011129
Straßenablauf aus Betonfertigteilen einbauen. Fugen mit
Mörtel M20 dichten und glattstreichen. Aufsatz wird gesondert vergütet. Erdarbeiten ausführen.
Boden Form 1a, Abfluss im Boden.
Schaft Form 5b (295 mm hoch).
Auflagering Form 10a (für quadratische Aufsätze).
Auflager aus Beton C 8/10, 10 cm dick, herstellen.
Aushubtiefe ab OK Straßenablauf bis 1,25 m.
Homogenbereich nach Unterlagen des AG.
Aushub 'zwischenlagern und auf Lagerplatz des AG transpotieren
Baustoff zum Verfüllen liefern und einbauen'
Menge: 2,000 St

**1.3.80 Aufsatz f. Straßenablauf aufsetzen 500x500, D, Guss Zinkeimer B 1 Höhe planmäßig Mörtel M20**
StL-Nr. 2211052202000311
Aufsatz für Straßenablauf aufsetzen.
Klasse D 400, Ausführung nach DIN 19 583, 500x500, mit
Rahmen aus Gusseisen.
Verzinkter Eimer, Form B 1.
Aufsatz auf planmäßige Höhe setzen.
Fuge zwischen Fertigteilen mit Mörtel M20 vollflächig
herstellen, Fugen glattstreichen.
Menge: 2,000 St

**1.3.90 Schacht ausbauen DU bis 1,00 m Fertigt./Mauerw. Tiefe bis 1,25 m Ausbau verwerten**
StL-Nr. 22110403121001
Freigelegten Schacht einschließlich Abdeckung vollständig ausbauen. Aufbruch von Straßenbefestigungen und das
Ausbauen von Rohrleitungen wird gesondert vergütet.
Runder Schacht, DN/ID bis 1,00 m.
Schacht aus Betonfertigteilen auf gemauertem Unterteil,
bis 30 cm dick.
Ausbautiefe ab OK Abdeckung bis 1,25 m.
Sämtliche Ausbaustoffe verwerten nach Wahl des AN.
Menge: 1 St

#### Unterabschnitt 1.4 Schichten ohne Bindemittel

**1.4.10 Bankett abtragen Br.ü.0,50-1,00 m Dicke 15-25 cm Mit Veg.decke**
StL-Nr. 22112044220299
Bankett abtragen ggf. einschließlich Vegetationsdecke.
Erschwernisse durch Einbauten werden gesondert
vergütet.
Breite über 0,50 bis 1,00 m.
Dicke über 15 bis 25 cm.
Ausbauen mit Vegetationsdecke.
Ausbaustoff 'nach Unterlage des AG auf ein Zwischenlager fördern und abladen'
Menge: 75 m3

**1.4.20 Frostschutzschicht herstellen 0/16 URM n. Unterl. AG N Wiegescheinen**
StL-Nr. 2211221590031091
Frostschutzschicht herstellen. Erschwernisse durch
Einbauten, Schächte und Straßenabläufe werden gesondert vergütet.
In Verkehrsflächen 'Bankette (Breite 0,75 m) als Unterlage für Bankettbeton'

Baustoffgemisch 0/16.
Umweltrelevante Merkmale des Baustoffgemisches nach
Unterlagen des AG.
Einbaudicke 'ca. 10 cm'

Abgerechnet wird nach Wiegescheinen.
Menge: 75 t

**1.4.30 Frostschutzschicht herstellen 0/16 URM n. Unterl. AG N Wiegescheinen**
StL-Nr. 2211221590031091
Frostschutzschicht herstellen. Erschwernisse durch
Einbauten, Schächte und Straßenabläufe werden gesondert vergütet.
In Verkehrsflächen 'Parkplätze'

Baustoffgemisch 0/16.
Umweltrelevante Merkmale des Baustoffgemisches nach
Unterlagen des AG.
Einbaudicke '10 - 20 cm'

Abgerechnet wird nach Wiegescheinen.
Menge: 25 t

**1.4.40 Unterlage profilieren FSS EV2 mind.45 Unebenh. max.2 cm**
StL-Nr. 221120193101
Unterlage für Schicht ohne Bindemittel auf Sollhöhe
nach Unterlagen des AG profilieren und verdichten.
Liefern von Baustoff bzw. Entfernen von überschüssigem Baustoff wird gesondert vergütet. Erschwernisse
durch Einbauten werden gesondert vergütet.
Unterlage = Frostschutzschicht.
Verformungsmodul der profilierten Unterlage mindestens 45 MPa.
Unebenheit innerhalb einer 4,00 m langen Messstrecke
höchstens 2 cm in Längs- und Querrichtung.
Menge: 200,000 m2

**1.4.50 Bankettbeton profilgerecht herstellen**
Bankettbeton (gemäß Richtrezeptur) liefern und nach Angaben des AG und Herstellers maschinell mit einem Offset-Gleitschalungsfertiger oder gleichwertigem Gerät auf vorgegebene Sollhöhe/breite einbauen.
Einbaubreite:  50 cm
Einbaudicke:  20 cm
Seitliche Abböschung mit einer Neigung von ca. 2:1 herstellen.
Querneigung 12 v.H. am tiefliegenden und 6 v.H. am
hochliegenden Fahrbahnrand.
Einbau 1 cm tiefer als Fahrbahnrand.
Menge: 750,000 m

**1.4.60 Bankettbeton nachbehandeln**
Bankettbeton durch Aufbringen von flüssigem Nachbehandlungsmittel nach Angabe des Herstellers nachbehandeln.
Menge: 750,000 m

**1.4.70 Bankett profilgerecht herstellen Neben Fahrbahn Baustoff. C 90/3 12 tief+ 6 hoch**
StL-Nr. 22112716119190
Bankett gemäß ZTV E-StB profilgerecht herstellen.
Erschwernisse durch Einbauten, Schächte und Straßenabläufe werden gesondert vergütet.
Neben Verkehrsfläche Fahrbahn.
Baustoffgemisch, Kategorie C 90/3, Größtkorn
von 32 mm. Der Feinkornanteil muss im eingebauten Zu-
Stand 8 M.-v.H. bis 12 M.-v.H. betragen.
Einbau 'seitlich Bankettbeton zur Angleichung an Bestand
Einbaubreite ca. 50 cm'

Querneigung 12 v.H. am tiefliegenden und 6 v.H. am
hochliegenden Fahrbahnrand.
Einbau 'bündig mit Oberkante Bankettbeton'
Menge: 75 t

#### Unterabschnitt 1.5 Asphaltbauweise

**1.5.10 Erschwernis infolge Einfassungen Erschwer. fräsen Asphaltbefestig. Einfassung**
StL-Nr. 231130832501
Erschwernis infolge Einfassungen, Borden und Fahrbahnübergängen. Abgerechnet wird die Länge der Einfassung.
Erschwernis beim Fräsen.
Asphaltbefestigung.
Einfassung.
Menge: 60 m

**1.5.20 Pechhaltige Befestigung aufnehmen Deckschicht Teerbeton Dicke ü. 2-5 cm fräsen Pech förd. abl.**
StL-Nr. 23113018112912
Pechhaltige Befestigung lösen und aufnehmen. Beschaffenheit nach Unterlagen des AG.
Deckschicht.
Befestigung = Teerbeton.
Dicke über 2 bis 5 cm.
Fläche '= Fahrbahn (Keilfräsen in kleinen Flächen i.M. 50 m2)'

Lösen durch Fräsen.
Pechhaltiges Fräsgut / Aufbruchgut zu einer Aufbereitungsanlage nach Unterlagen des AG fördern und abladen.
Menge: 250,000 m2

**1.5.30 Pechhaltige Befestigung aufnehmen Deckschicht Teerbeton Dicke ü. 5-10 cm Zwickel/Streif. fräsen Pech förd. abl.**
StL-Nr. 23113018113312
Pechhaltige Befestigung lösen und aufnehmen. Beschaffenheit nach Unterlagen des AG.
Deckschicht.
Befestigung = Teerbeton.
Dicke über 5 bis 10 cm.
Fläche = Zwickel und Streifen.
Lösen durch Fräsen.
Pechhaltiges Fräsgut / Aufbruchgut zu einer Aufbereitungsanlage nach Unterlagen des AG fördern und abladen.
Menge: 25,000 m2

**1.5.40 Asphalt fräsen ADS Tiefe ü.2,5-4,5cm Zwickel/Streifen Breite ü.50-100cm Fräsasph. verw.**
StL-Nr. 2311300510303310
Asphalt fräsen und Fräsgut aufnehmen. Anschlusskante
geradlinig auf Frästiefe herstellen. Der Schnittlinienabstand darf maximal 15 mm betragen.
Asphaltdeckschicht.
Frästiefe über 2,5 bis 4,5 cm.
Fläche = Zwickel und Streifen.
Breite der Fläche über 50 bis 100 cm.
Fräsasphalt nach Wahl des AN verwerten.
Menge: 50,000 m2

**1.5.50 Asphalt fräsen Asphaltbeton Tiefe ü.10-12 cm Zwickel/Streifen Breite ü.50-100cm Fräsasph. verw.**
StL-Nr. 2311300592703310
Asphalt fräsen und Fräsgut aufnehmen. Anschlusskante
geradlinig auf Frästiefe herstellen. Der Schnittlinienabstand darf maximal 15 mm betragen.
Asphalt 'Trag- und Deckschicht'

Asphaltdeckschicht = Asphaltbeton.
Frästiefe über 10 bis 12 cm.
Fläche = Zwickel und Streifen.
Breite der Fläche über 50 bis 100 cm.
Fräsasphalt nach Wahl des AN verwerten.
Menge: 100,000 m2

**1.5.60 Asphaltbefestigung trennen Einzelfl. schneiden Dicke ü. 3-6 cm**
StL-Nr. 231130383102
Asphaltbefestigung geradlinig trennen.
in Einzelflächen längs und quer zur Fahrbahnachse,
Trennen durch Schneiden.
Dicke der Asphaltbefestigung über 3 bis 6 cm.
Menge: 100,000 m

**1.5.70 Asphaltbefestigung trennen Anbauber. längs schneiden Dicke ü. 18-24 cm**
StL-Nr. 231130381105
Asphaltbefestigung geradlinig trennen.
im Anbaubereich längs zur Fahrbahnachse
Trennen durch Schneiden.
Dicke der Asphaltbefestigung über 18 bis 24 cm.
Menge: 800,000 m

**1.5.80 Zulage für die Ausführung mit verlängerter Ski-Abtastung**
*** Pauschalposition
Zulage für die Ausführung mit verlängerter Ski-Abtastung mit einem Fertiger mit verlängerter Doppel-Ski-Abtastung mit folgenden Eigenschaften:
Berührungslose Mehrpunkt-Ultraschall-Höhenabtastung
Abtastung vor und hinter der Maschine
Abtastlänge mindestens 12 Meter Länge
Doppel-Skisystem (2 Einzelski) am Fertiger
Alternativ können auch RSS-Scanner eingesetzt werden mit folgenden Eigenschaften:
Abtastlänge mindestens 12 Meter Länge
Menge: 1,000 psch

**1.5.90 Unterlage reinigen Asphaltbefestig. lose Teile aufn. Hochdr.-Sauganl.**
StL-Nr. 231130581102
Unterlage reinigen. Anfallendes Kehrgut nach Wahl des
AN verwerten.
Unterlage = Asphaltbefestigung.
Lose Bestandteile von Schadstellen aufnehmen.
Selbstaufnehmende Kehrmaschine. Letzter Arbeitsgang mit
Wasserhochdruckreinigungsgeräten mit rotierenden Düsen
und Absaugeinrichtung.
Menge: 2500,000 m2

**1.5.100 Bitumenemulsion aufsprühen Bk1,8-Bk0,3 Asph. ausgemagert C40B5-S Menge 300 g/m2 vor 2. Lage ATS**
StL-Nr. 23113063230231
Bitumenemulsion zur Herstellung des Schichtenverbundes
aufsprühen.
Auf Verkehrsflächen der Belastungsklassen Bk1,8 bis
Bk0,3.
Unterlage = Asphaltbefestigung, ausgemagert.
Bindemittel = C40B5-S.
Bindemittelmenge = 300 g/m2.
Vor Einbau 2. Lage Asphalttragschicht.
Menge: 2500,000 m2

**1.5.110 Bitumenemulsion aufsprühen Bk1,8-Bk0,3 Asphalt frisch C40B5-S Menge 250 g/m2 vor A.deckschicht**
StL-Nr. 23113063210223
Bitumenemulsion zur Herstellung des Schichtenverbundes
aufsprühen.
Auf Verkehrsflächen der Belastungsklassen Bk1,8 bis
Bk0,3.
Unterlage = Asphaltbefestigung, frisch.
Bindemittel = C40B5-S.
Bindemittelmenge = 250 g/m2.
Vor Einbau Asphaltdeckschicht.
Menge: 2500,000 m2

**1.5.120 Asphalttragsch. aus AC 22 T N herst Bk1,8-Bk0,3 Profilausgleich Bitumen 70/100**
StL-Nr. 23113153131000
Asphalttragschicht aus Asphalttragschichtmischgut
AC 22 T N herstellen. Anlieferung des Asphaltmischguts
in thermoisolierten Transportbehältern.
In Verkehrsflächen der Belastungsklassen Bk1,8 bis
Bk0,3.
Einbau zum Profilausgleich.
Bindemittel = 70/100.
Menge: 500 t

**1.5.130 Asphalttragsch. aus AC 22 T N herst Bitumen 50/70**
StL-Nr. 23113153992000
Asphalttragschicht aus Asphalttragschichtmischgut
AC 22 T N herstellen. Anlieferung des Asphaltmischguts
in thermoisolierten Transportbehältern.
In Verkehrsflächen 'Zufahrten; Einmündungen'

Einbau 'zur Angleichung an Bestand'

Bindemittel = 50/70.
Menge: 50,000 t

**1.5.140 Asphaltdecksch. aus AC 11 D N herst Bk1,8-Bk0,3 Dicke 4,0 cm Bitumen 50/70 Böschung 2 zu 1**
StL-Nr. 2311333811100003
Asphaltdeckschicht aus Asphaltbeton für Asphaltdeckschichten AC 11 D N herstellen. Anlieferung des
Asphaltmischguts in thermoisolierten
Transportbehältern.
In Verkehrsflächen der Belastungsklassen Bk1,8 bis
Bk0,3.
Einbaudicke = 4 cm.
Bindemittel = 50/70.
Seitliche Abböschungen mit Neigung 2 zu 1 herstellen.
Menge: 2300,000 m2

**1.5.150 Asphaltdecksch. aus AC 8 D N herst. Dicke 4 cm Bitumen 70/100**
StL-Nr. 2311334891100000
Asphaltdeckschicht aus Asphaltbeton für Asphaltdeckschichten AC 8 D N herstellen. Anlieferung des
Asphaltmischguts in thermoisolierten
Transportbehältern.
In Verkehrsflächen 'Zufahrten; Einmündungen'

Einbaudicke = 4 cm.
Bindemittel = 70/100.
Menge: 200,000 m2

**1.5.160 Anschl. a. Fuge m. B-fugenb. herst. Anschl. ADS Anschluss quer Schichtd. 4 cm bis 20 m Breite 10 mm**
StL-Nr. 23113917125101
Anschluss als Fuge an bestehende Asphaltschicht oder
Bauteil in der Dicke der Asphaltschicht mit Bitumenfugenband einschließlich zugehörigem und zuvor aufgetragenem Voranstrichmittel herstellen.
Anschluss an Asphaltdeckschicht.
Querfuge.
Dicke der Asphaltschicht = 4 cm.
Einzellängen bis 20,00 m.
Breite des Bitumenfugenbandes = 10 mm.
Menge: 100,000 m

**1.5.170 Abstumpfungsmaßnahme durchführen bit.LFK 1/3 Menge 1 kg/m2 maschinell**
StL-Nr. 231139523011
Abstumpfungsmaßnahme zur Erhöhung der Anfangsgriffigkeit durch gleichmäßiges Aufbringen und Einwalzen von
Abstreukörnung durchführen. Nicht gebundene Abstreukörnung aufnehmen und nach Wahl des AN verwerten.
Abstreukörnung = leicht bituminierte Lieferkörnung 1/3.
Abstreumenge = 1 kg/m2.
Maschinell abstreuen.
Menge: 2300,000 m2

**1.5.180 Verkehrsfläche kehren Walzasphalt VSM durchführen**
StL-Nr. 2311397721
Verkehrsfläche mit einer selbstaufnehmenden Kehrmaschine nach Verkehrsfreigabe unverzüglich nach Aufforderung
durch den AG kehren. Kehrgut aufnehmen und nach Wahl
des AN verwerten.
Verkehrsfläche = Fahrbahndeckschicht aus Walzasphalt.
Erforderliche Verkehrssicherungsmaßnahmen durchführen.
Menge: 2300,000 m2

#### Unterabschnitt 1.6 Pflasterarbeiten

**1.6.10 Rinne mit Pflast. aus Beton herst. Muldenrinne Pfst.160/160/140 m.F., m. Vorsatz. 3-zeilig Fundamentbeton Fuge Typ B**
StL-Nr. 2311542141231100
Rinne mit Pflastersteinen aus Beton herstellen. Mehrzeilige Rinne ist mit beidseitigen Schnurkanten herzustellen.
Muldenrinne nach Unterlagen des AG.
Format für Rastermaß des Pflastersteins = 160/160/140
mm.
Mit Fase, mit Vorsatzbeton.
Breite 3-zeilig.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 90,000 m

**1.6.20 Bewegungsf. in Str. u. Ri. herst. Fuge in Rinnen Breite ü. 40-50cm verf. Pflasterfm.**
StL-Nr. 231155112401
Bewegungsfuge in Streifen und Rinnen herstellen. Fugenbreite 8 mm bis 15 mm.
Fuge in Rinne.
Streifen-/Rinnenbreite über 40 bis 50 cm.
Verfüllen mit Pflasterfugenmasse. Unterfüllung mit Band
aus PU-Kautschuk mit Shore A-Härte (ShA) 50 +/-10, nach
DIN ISO 7619-1:2012-02.
Menge: 10,000 St

**1.6.30 Bordstein aufnehmen. Einfassungstein Fund.ü10-20/R-St. alles Verw. AN**
StL-Nr. 23115031550200
Bordstein aufnehmen.
Bordstein = Einfassungsstein aus Beton.
Fundament aus Beton, über 10 bis 20 cm dick, und
Rückenstütze aus Beton aufbrechen.
Sämtliche Steine und übriges Aufbruchgut nach Wahl des
AN verwerten.
Menge: 60,000 m

**1.6.40 Bordstein aus Beton setzen BSt. TB 8x20 cm gerader Stein bis 10 cm unt. OK F-beton 12 MPa**
StL-Nr. 2311531108000111
Bordstein aus Beton setzen. Breite der Rückenstütze
mind. 15 cm.
Bordstein = TB 8 x 20 cm.
Gerader Stein.
Rückenstütze bis 10 cm unter Oberkante Bordstein. Beton
mit einer Druckfestigkeit (Einzelwert) am Bohrkern von
mind. 12 MPa.
Fundamentbeton mit einer Druckfestigkeit (Einzelwert)
am Bohrkern von mind. 12 MPa.
Menge: 30,000 m

**1.6.50 Fundamentgraben herstellen SoB F-Breite bis 30cm Tiefe ü. 10-20 cm**
StL-Nr. 231153061120
Fundamentgraben für Einfassung, Streifen, Rinnen herstellen. Vorhandene Schichten profilgerecht lösen und
seitlich lagern. Arbeitsraum nach Setzen der Borde bzw.
Herstellen der Einfassung, Streifen, Rinnen verfüllen
und verdichten.
Vorhandene Schicht = Schicht ohne Bindemittel.
Fundamentbreite bis 30 cm.
Grabentiefe über 10 bis 20 cm.
Menge: 30,000 m

**1.6.60 Fundamentgraben herstellen Tiefe ü. 20-30 cm ü. Aush. i. einb.**
StL-Nr. 231153069932
Fundamentgraben für Einfassung, Streifen, Rinnen herstellen. Vorhandene Schichten profilgerecht lösen und
seitlich lagern. Arbeitsraum nach Setzen der Borde bzw.
Herstellen der Einfassung, Streifen, Rinnen verfüllen
und verdichten.
Vorhandene Schicht 'Schotter; Kiestragschicht'

Fundamentbreite '1,0 m'

Grabentiefe über 20 bis 30 cm.
Überschüssigen Aushub nach Unterlagen des AG aufbereiten, innerhalb der Baustelle fördern und einbauen.
Menge: 90,000 m

**1.6.70 Pflasterd.m.Betonpfl.-steinen aufn. 10 cm dick ungeb. Fugenmat. ungeb. Bettung Steine lagern**
StL-Nr. 23115011311299
Pflasterdecke mit Pflastersteinen aus Beton aufnehmen.
Aufnehmen der Tragschicht wird gesondert vergütet.
Pflasterstein ca. 10 cm dick.
Mit Fugenfüllung aus ungebundenem Fugenmaterial.
Bettung aus ungebundenem Bettungsmaterial.
Steine innerhalb der Baustelle fördern und lagern.
Übriges Aufbruchgut nach Wahl des AN verwerten.
Pflastersteine säubern. Anteil wiederverw. Steine 'min. 75 %'
Menge: 200,000 m2

#### Unterabschnitt 1.8 Markierungsarbeiten

**1.8.10 Längsmarkierung Typ II herstellen durchg.Fb.begr. Breite 0,12 m mit Vormarkierung mehrkomp. Farbe grobe Nachstreum. mind. P 6 grobstr. Decke**
StL-Nr. 2113150511121011
Längsmarkierung Typ II einschl. evtl.
Sperrflächenumrandung als endgültige Markierung herstellen. Abgerechnet wird der markierte Strich, bei
Doppelstrichen zwei Striche.
Durchgehend als Fahrbahnbegrenzung.
Strichbreite = 0,12 m.
Strich mit Vormarkierung.
Markierungssystem aus mehrkomponentiger lösemittelarmer
Farbe (High-Solid).
Als System mit groben Nachstreumitteln.
Verkehrsklasse mindestens P 6.
Markierung auf grobstrukturierter Asphaltdeckschicht.
Menge: 900,000 m

**1.8.20 Längsmarkierung Typ II herstellen Blockmark. 1 zu 1 Breite 0,15 m mit Vormarkierung Heißspritzplastik grobe Nachstreum. mind. P 6 grobstr. Decke**
StL-Nr. 2113150542151011
Längsmarkierung Typ II einschl. evtl.
Sperrflächenumrandung als endgültige Markierung herstellen. Abgerechnet wird der markierte Strich, bei
Doppelstrichen zwei Striche.
Unterbrochen; Verhältnis Strich/Lücke 1 zu 1 als Fahrbahnbegrenzung (Blockmarkierung).
Strichbreite = 0,15 m.
Strich mit Vormarkierung.
Markierungssystem aus thermoplastischem Stoff, spritzbar (Heißspritzplastik).
Als System mit groben Nachstreumitteln.
Verkehrsklasse mindestens P 6.
Markierung auf grobstrukturierter Asphaltdeckschicht.
Menge: 15,000 m
